# Extractor de fumos para cozinha

- Propriedade do ficheiro: CYPE INGENIEROS, S.A.
- Formato: FIEBDC-3/2002
- Moeda: EUR
- Custos indirectos: 3.00 %
- IVA: 23.00 %

## I Instalações

### IV Ventilação

#### IVK Ventilação adicional específica em cozinha para habitações

**IVK010** Ud Extractor de fumos para cozinha.
Ventilador de extracção centrífugo de cozinha, série K, modelo CK-25 N "S&P", de dimensões 218x127x304 mm, diâmetro de saída 100 mm, velocidade 2250 r.p.m., caudal de descarga livre 250 m³/h, fabricado em material plástico, com grelha plástica de protecção e recolhedor de gordura e óleo, com tramo de ligação de tubo flexível de alumínio a conduta de extracção para evacuação de fumos; instalação no interior da campana. Inclusive elementos de fixação.
Inclui: Marcação através de molde. Colocação e fixação. Ligação e verificação do seu correcto funcionamento.
Critério de medição de projecto: Número de unidades previstas, segundo documentação gráfica de Projecto.
Critério de medição de obra: Medir-se-á o número de unidades realmente executadas segundo especificações de Projecto.

| Código | Un | Descrição | Rendimento | Preço | Importância |
|---|---|---|---|---|---|
| mt32exp010a | Ud | Ventilador de extracção centrífugo de cozinha, série K, modelo CK-25 N "S&P", de dimensões 218x127x304 mm, diâmetro de saída 100 mm, velocidade 2250 r.p.m., caudal de descarga livre 250 m³/h, fabricado em material plástico, com grelha plástica de protecção e recolhedor de gordura e óleo, com elementos de fixação. (material) | 1.000 | 61.71 | 61.71 |
| mt42cme020c | m | Tubo flexível de alumínio natural, de 100 mm de diâmetro, inclusive curvas, derivações, uniões e peças especiais. (material) | 3.000 | 2.34 | 7.02 |
| mo003 | h | Oficial de 1ª electricista. (mão de obra) | 0.200 | 19.73 | 3.95 |
| mo102 | h | Ajudante de electricista. (mão de obra) | 0.200 | 18.70 | 3.74 |
| % | % | Custos directos complementares | 2 % | 76.42 | 1.53 |
|  |  | Custos directos |  |  | 77.95 |
