# Recuperador de calor ar-ar. Instalação em tecto

- Propriedade do ficheiro: CYPE Ingenieros S.A.
- Formato: FIEBDC-3/2016
- Programa: Gerador de preços para construção civil. CYPE Ingenieros, S.A.
- Data: 25/11/2021
- Moeda: EUR
- Custos indirectos: 3 %
- IVA: 23 %

## I Instalações

### IC Aquecimento, climatização e A.Q.S.

#### ICR Sistemas de condução de ar

**ICR110** Ud Recuperador de calor ar-ar. Instalação em tecto.
Recuperador de calor ar-ar, modelo CADB-HE-D 04 LH ECOWATT "S&P", ligações com a rede de condutas pela esquerda, caudal de ar nominal 450 m³/h, potência sonora 63 dBA, eficiência de recuperação calorífica em condições húmidas 87%, potência calorífica recuperada 2,92 kW (temperatura do ar exterior -5°C com humidade relativa de 80% e temperatura ambiente 20°C com humidade relativa de 50%), alimentação monofásica a 230 V, dimensões 375x1520x760 mm, peso 137 kg, com permutador de placas de fluxo cruzado de alta eficiência, ventiladores com motor de tipo EC de alta eficiência, bypass com servomotor para alteração de modo de operação de recuperação a free-cooling, caixa de parede dupla de aço galvanizado e plastificado cor branca, com isolamento de fibra de vidro de 25 mm de espessura, filtros de ar classe F7 na entrada de ar exterior, filtro de ar classe M5 no retorno de ar do interior, tomadas de pressão, acesso aos ventiladores e aos filtros de ar através dos painéis de inspecção, possibilidade de acesso lateral aos filtros, controlo electrónico para a regulação da ventilação e da temperatura e embocaduras com junta estanque para diâmetro interior das condutas 200 mm. Instalação em tecto.
Inclui: Marcação. Colocação e fixação. Ligação e verificação do seu correcto funcionamento.
Critério de medição de projecto: Número de unidades previstas, segundo documentação gráfica de Projecto.
Critério de medição de obra: Medir-se-á o número de unidades realmente executadas segundo especificações de Projecto.

| Código | Un | Descrição | Rendimento | Preço | Importância |
|---|---|---|---|---|---|
| mt42rsp050aa | Ud | Recuperador de calor ar-ar, modelo CADB-HE-D 04 LH ECOWATT "S&P", ligações com a rede de condutas pela esquerda, caudal de ar nominal 450 m³/h, potência sonora 63 dBA, eficiência de recuperação calorífica em condições húmidas 87%, potência calorífica recuperada 2,92 kW (temperatura do ar exterior -5°C com humidade relativa de 80% e temperatura ambiente 20°C com humidade relativa de 50%), alimentação monofásica a 230 V, dimensões 375x1520x760 mm, peso 137 kg, com permutador de placas de fluxo cruzado de alta eficiência, ventiladores com motor de tipo EC de alta eficiência, bypass com servomotor para alteração de modo de operação de recuperação a free-cooling, caixa de parede dupla de aço galvanizado e plastificado cor branca, com isolamento de fibra de vidro de 25 mm de espessura, filtros de ar classe F7 na entrada de ar exterior, filtro de ar classe M5 no retorno de ar do interior, tomadas de pressão, acesso aos ventiladores e aos filtros de ar através dos painéis de inspecção, possibilidade de acesso lateral aos filtros, controlo electrónico para a regulação da ventilação e da temperatura e embocaduras com junta estanque para diâmetro interior das condutas 200 mm. (material) | 1 | 3531.2 | 3531.200 |
| mo005 | h | Oficial de 1ª instalador de ar condicionado. (mão de obra) | 1.1 | 19.73 | 21.703 |
| mo104 | h | Ajudante de instalador de ar condicionado. (mão de obra) | 1.1 | 18.7 | 20.570 |
| % | % | Custos directos complementares | 2 % | 3573.473 | 71.469 |
|  |  | Custos directos |  |  | 3644.942 |

## Recursos

**mt42rsp050aa** Ud Recuperador de calor ar-ar
Dados técnicos: Custo energético 8051.757 MJ; Emissão de CO2 370.831 kg
Resíduos:
- embalagem: re150101 Embalagens de papel e cartão. (componente de resíduo); rendimento 2.143 kg; Código LER 15 01 01; Massa do elemento 1 kg; Volume 0.001333 m3
