# Extractor de fumos para cozinha

- Propriedade do ficheiro: CYPE Ingenieros S.A.
- Formato: FIEBDC-3/2016
- Programa: Gerador de preços para construção civil. CYPE Ingenieros, S.A.
- Data: 25/11/2021
- Moeda: EUR
- Custos indirectos: 3 %
- IVA: 23 %

## I Instalações

### IV Ventilação

#### IVK Ventilação adicional específica em cozinha para habitações

**IVK010** Ud Extractor de fumos para cozinha.
Ventilador de extracção centrífugo de cozinha, série K, modelo CK-25 N "S&P", de dimensões 218x127x304 mm, diâmetro de saída 100 mm, velocidade 2250 r.p.m., caudal de descarga livre 250 m³/h, fabricado em material plástico, com grelha plástica de protecção e recolhedor de gordura e óleo, com tramo de ligação de tubo flexível de alumínio a conduta de extracção para evacuação de fumos; instalação no interior da campana. Inclusive elementos de fixação.
Inclui: Marcação através de molde. Colocação e fixação. Ligação e verificação do seu correcto funcionamento.
Critério de medição de projecto: Número de unidades previstas, segundo documentação gráfica de Projecto.
Critério de medição de obra: Medir-se-á o número de unidades realmente executadas segundo especificações de Projecto.

| Código | Un | Descrição | Rendimento | Preço | Importância |
|---|---|---|---|---|---|
| mt32exp010a | Ud | Ventilador de extracção centrífugo de cozinha, série K, modelo CK-25 N "S&P", de dimensões 218x127x304 mm, diâmetro de saída 100 mm, velocidade 2250 r.p.m., caudal de descarga livre 250 m³/h, fabricado em material plástico, com grelha plástica de protecção e recolhedor de gordura e óleo, com elementos de fixação. (material) | 1 | 61.71 | 61.710 |
| mt42cme020c | m | Tubo flexível de alumínio natural, de 100 mm de diâmetro, inclusive curvas, derivações, uniões e peças especiais. (material) | 3 | 2.34 | 7.020 |
| mo003 | h | Oficial de 1ª electricista. (mão de obra) | 0.2 | 19.73 | 3.946 |
| mo102 | h | Ajudante de electricista. (mão de obra) | 0.2 | 18.7 | 3.740 |
| % | % | Custos directos complementares | 2 % | 76.416 | 1.528 |
|  |  | Custos directos |  |  | 77.944 |

Resíduos:
- colocação: mt42cme020c Tubo flexível de alumínio natural, de 100 mm de diâmetro, inclusive curvas, derivações, uniões e peças especiais; factor de resíduo 0.048

## Recursos

**mt32exp010a** Ud Ventilador de extracção centrífugo de cozinha
Dados técnicos: Custo energético 116.927 MJ; Emissão de CO2 5.964 kg
Resíduos:
- embalagem: re150101 Embalagens de papel e cartão. (componente de resíduo); rendimento 1 kg; Código LER 15 01 01; Massa do elemento 1 kg; Volume 0.001333 m3
- embalagem: re170604 Materiais de isolamento não abrangidos em 17 06 01 e 17 06 03. (componente de resíduo); rendimento 0.05 kg; Código LER 17 06 04; Massa do elemento 1 kg; Volume 0.001667 m3

**mt42cme020c** m Tubo flexível de alumínio natural, de 100 mm de diâmetro, inclusive curvas, derivações, uniões e peças especiais
Dados técnicos: Custo energético 178.956 MJ; Emissão de CO2 4.705 kg; Código LER 17 04 02; Massa do elemento 0.424 kg; Volume 0.000283 m3
Resíduos:
- embalagem: re170203 Plástico. (componente de resíduo); rendimento 0.005 kg; Código LER 17 02 03; Massa do elemento 1 kg; Volume 0.001667 m3
