# Fornecimento e colocação no extremo exterior da conduta de extracção (boca de expulsão) de chapéu contra a chuva de chapa galvanizada

- Propriedade do ficheiro: CYPE INGENIEROS, S.A.
- Formato: FIEBDC-3/2002
- Moeda: EUR
- Custos indirectos: 3.00 %
- IVA: 23.00 %

**IVK040** Ud Fornecimento e colocação no extremo exterior da conduta de extracção (boca de expulsão) de chapéu contra a chuva de chapa galvanizada, modelo CT-125 Pizarra "S&P", para conduta de saída de 125 mm de diâmetro exterior em cobertura inclinada de telha, acabamento liso, com rede de protecção contra a entrada de folhas e pássaros, rufo de chumbo e pescoço de ligação à conduta.
Fornecimento e colocação no extremo exterior da conduta de extracção (boca de expulsão) de chapéu contra a chuva de chapa galvanizada, modelo CT-125 Pizarra "S&P", para conduta de saída de 125 mm de diâmetro exterior em cobertura inclinada de telha, acabamento liso, com rede de protecção contra a entrada de folhas e pássaros, rufo de chumbo e pescoço de ligação à conduta.
Inclui: Marcação. Colocação.
Critério de medição de projecto: Número de unidades previstas, segundo documentação gráfica de Projecto.
Critério de medição de obra: Medir-se-á o número de unidades realmente executadas segundo especificações de Projecto.

| Código | Un | Descrição | Rendimento | Preço | Importância |
|---|---|---|---|---|---|
| mt42svs270xH | Ud | Chapéu contra a chuva de chapa galvanizada, modelo CT-125 Pizarra "S&P", para conduta de saída de 125 mm de diâmetro exterior em cobertura inclinada de telha, acabamento liso, com rede de protecção contra a entrada de folhas e pássaros, rufo de chumbo e pescoço de ligação à conduta. (material) | 1.000 | 66.73 | 66.73 |
| mo011 | h | Oficial de 1ª montador. (mão de obra) | 0.150 | 17.77 | 2.67 |
| mo080 | h | Ajudante de montador. (mão de obra) | 0.075 | 16.81 | 1.26 |
| % | % | Custos directos complementares | 2 % | 70.66 | 1.41 |
|  |  | Custos directos |  |  | 72.07 |
