# Fornecimento e instalação em teto falso de recuperador de calor

- Propriedade do ficheiro: CYPE INGENIEROS, S.A.
- Formato: FIEBDC-3/2002
- Moeda: EUR
- Custos indirectos: 3.00 %
- IVA: 23.00 %

**IVM026** Ud Fornecimento e instalação em teto falso de recuperador de calor, com permutador de fluxo cruzado, modelo Akor T3/T7 "S&P", caudal máximo 380 m³/h, de 780x560x340 mm, composto por 2 ventiladores centrífugos com motores para alimentação monofásica, permutador, caixa exterior de polipropileno expandido, filtros, terminal para evacuação de condensados e caixa de bornes, com cinco bocas de entrada de ar interior, quatro para ligação a condutas de extracção de 80 mm de diâmetro e uma para ligação a conduta de extracção de 125 mm de diâmetro, boca de saída de ar interior de 150 mm de diâmetro, boca de entrada de ar novo de 150 mm de diâmetro e boca de saída de ar novo de 150 mm de diâmetro. Inclusive elementos de fixação.
Fornecimento e instalação em teto falso de recuperador de calor, com permutador de fluxo cruzado, modelo Akor T3/T7 "S&P", caudal máximo 380 m³/h, de 780x560x340 mm, composto por 2 ventiladores centrífugos com motores para alimentação monofásica, permutador, caixa exterior de polipropileno expandido, filtros, terminal para evacuação de condensados e caixa de bornes, com cinco bocas de entrada de ar interior, quatro para ligação a condutas de extracção de 80 mm de diâmetro e uma para ligação a conduta de extracção de 125 mm de diâmetro, boca de saída de ar interior de 150 mm de diâmetro, boca de entrada de ar novo de 150 mm de diâmetro e boca de saída de ar novo de 150 mm de diâmetro. Inclusive elementos de fixação.
Inclui: Marcação. Colocação e fixação do recuperador de calor. Ligação à rede de drenagem. Ligação à rede eléctrica. Ligação das condutas. Verificação do seu correcto funcionamento.
Critério de medição de projecto: Número de unidades previstas, segundo documentação gráfica de Projecto.
Critério de medição de obra: Medir-se-á o número de unidades realmente executadas segundo especificações de Projecto.

| Código | Un | Descrição | Rendimento | Preço | Importância |
|---|---|---|---|---|---|
| mt42rsp400c | Ud | Recuperador de calor, com permutador de fluxo cruzado, modelo Akor T3/T7 "S&P", caudal máximo 380 m³/h, de 780x560x340 mm, composto por 2 ventiladores centrífugos com motores para alimentação monofásica, permutador, caixa exterior de polipropileno expandido, filtros, terminal para evacuação de condensados e caixa de bornes, com cinco bocas de entrada de ar interior, quatro para ligação a condutas de extracção de 80 mm de diâmetro e uma para ligação a conduta de extracção de 125 mm de diâmetro, boca de saída de ar interior de 150 mm de diâmetro, boca de entrada de ar novo de 150 mm de diâmetro e boca de saída de ar novo de 150 mm de diâmetro, para instalação em teto falso, com elementos de fixação. (material) | 1.000 | 817.98 | 817.98 |
| mo011 | h | Oficial de 1ª montador. (mão de obra) | 0.200 | 17.77 | 3.55 |
| mo080 | h | Ajudante de montador. (mão de obra) | 0.200 | 16.81 | 3.36 |
| % | % | Custos directos complementares | 2 % | 824.89 | 16.50 |
|  |  | Custos directos |  |  | 841.39 |
