# Ventilador em linha

- Propriedade do ficheiro: CYPE Ingenieros S.A.
- Formato: FIEBDC-3/2016
- Programa: Gerador de preços para construção civil. CYPE Ingenieros, S.A.
- Data: 25/11/2021
- Moeda: EUR
- Custos indirectos: 3 %
- IVA: 23 %

## I Instalações

### IV Ventilação

#### IVM Ventilação mecânica para habitações

**IVM040** Ud Ventilador em linha.
Ventilador helicocentrífugo de perfil baixo, modelo TD-250/100 "S&P", de duas velocidades, potência máxima de 24 W, caudal máximo de 240 m³/h, de 176 mm de diâmetro e 303 mm de comprimento, nível de pressão sonora de 31 dBA, para condutas de 100 mm de diâmetro, formado por corpo de polipropileno, hélice de ABS, caixa de bornes e motor para alimentação monofásica a 230 V e 50 Hz de frequência.
Inclui: Marcação. Colocação. Ligação e verificação do seu correcto funcionamento.
Critério de medição de projecto: Número de unidades previstas, segundo documentação gráfica de Projecto.
Critério de medição de obra: Medir-se-á o número de unidades realmente executadas segundo especificações de Projecto.

| Código | Un | Descrição | Rendimento | Preço | Importância |
|---|---|---|---|---|---|
| mt42vsp030i | Ud | Ventilador helicocentrífugo de perfil baixo, modelo TD-250/100 "S&P", de duas velocidades, potência máxima de 24 W, caudal máximo de 240 m³/h, de 176 mm de diâmetro e 303 mm de comprimento, nível de pressão sonora de 31 dBA, para condutas de 100 mm de diâmetro, formado por corpo de polipropileno, hélice de ABS, caixa de bornes e motor para alimentação monofásica a 230 V e 50 Hz de frequência. (material) | 1 | 104.87 | 104.870 |
| mo005 | h | Oficial de 1ª instalador de ar condicionado. (mão de obra) | 0.2 | 19.73 | 3.946 |
| mo104 | h | Ajudante de instalador de ar condicionado. (mão de obra) | 0.2 | 18.7 | 3.740 |
| % | % | Custos directos complementares | 2 % | 112.556 | 2.251 |
|  |  | Custos directos |  |  | 114.807 |

## Recursos

**mt42vsp030i** Ud Ventilador helicocentrífugo de perfil baixo
Dados técnicos: Custo energético 144.257 MJ; Emissão de CO2 5.940 kg
Resíduos:
- embalagem: re150101 Embalagens de papel e cartão. (componente de resíduo); rendimento 1.32 kg; Código LER 15 01 01; Massa do elemento 1 kg; Volume 0.001333 m3
