# Conduta flexível de PVC

- Propriedade do ficheiro: CYPE Ingenieros S.A.
- Formato: FIEBDC-3/2016
- Programa: Gerador de preços para construção civil. CYPE Ingenieros, S.A.
- Data: 25/11/2021
- Moeda: EUR
- Custos indirectos: 3 %
- IVA: 23 %

## I Instalações

### IV Ventilação

#### IVV Condutas de admissão e extracção para ventilação

**IVV298** m Conduta flexível de PVC.
Conduta de ventilação, formada por tubo flexível de PVC e cabo de aço em espiral, modelo GP-60 6M "S&P", de 60 mm de diâmetro. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42sfv420f | Ud | Material auxiliar para montagem e fixação das condutas flexíveis de PVC, modelo GP-60 6M "S&P", de 60 mm de diâmetro. (material) | 1 | 0.07 | 0.070 |
| mt42sfv020fc | m | Tubo flexível de PVC e cabo de aço em espiral, modelo GP-60 6M "S&P", de 60 mm de diâmetro, com o preço incrementado em 10% relativamente a acessórios e peças especiais. (material) | 1 | 1.65 | 1.650 |
| mo011 | h | Oficial de 1ª montador. (mão de obra) | 0.07 | 19.73 | 1.381 |
| mo080 | h | Ajudante de montador. (mão de obra) | 0.035 | 18.74 | 0.656 |
| % | % | Custos directos complementares | 2 % | 3.757 | 0.075 |
|  |  | Custos directos |  |  | 3.832 |
