# Arejador de admissão para ventilação

- Propriedade do ficheiro: CYPE INGENIEROS, S.A.
- Formato: FIEBDC-3/2002
- Moeda: EUR
- Custos indirectos: 3.00 %
- IVA: 23.00 %

## I Instalações

### IV Ventilação

#### IVA Aberturas para ventilação

**IVA010** Ud Arejador de admissão para ventilação.
Arejador de admissão, auto-regulável, de poliestireno extrudido cor branco, modelo EC 45 N Blanco "S&P", caudal máximo 12,5 l/s, de 400x30x20 mm e isolamento acústico de 33 dBA, com viseira standard e grelha mosquiteira. Inclusive elementos de fixação.
Inclui: Marcação. Montagem. Colocação e fixação do arejador por cima da caixilharia.
Critério de medição de projecto: Número de unidades previstas, segundo documentação gráfica de Projecto.
Critério de medição de obra: Medir-se-á o número de unidades realmente executadas segundo especificações de Projecto.

| Código | Un | Descrição | Rendimento | Preço | Importância |
|---|---|---|---|---|---|
| mt42svs110Ga | Ud | Arejador de admissão, auto-regulável, de poliestireno extrudido cor branco, modelo EC 45 N Blanco "S&P", caudal máximo 12,5 l/s, de 400x30x20 mm e isolamento acústico de 33 dBA, com viseira standard e grelha mosquiteira, para colocar em posição horizontal por cima da caixilharia exterior ou caixa de estore, sobre a que serão realizadas duas aberturas de 160x12 mm, com elementos de fixação. (material) | 1.000 | 7.70 | 7.70 |
| mo011 | h | Oficial de 1ª montador. (mão de obra) | 0.162 | 19.73 | 3.20 |
| mo080 | h | Ajudante de montador. (mão de obra) | 0.162 | 18.74 | 3.04 |
| % | % | Custos directos complementares | 2 % | 13.94 | 0.28 |
|  |  | Custos directos |  |  | 14.22 |
