# Exaustor para cozinha

- Propriedade do ficheiro: CYPE INGENIEROS, S.A.
- Formato: FIEBDC-3/2002
- Moeda: EUR
- Custos indirectos: 3.00 %
- IVA: 23.00 %

## I Instalações

### IV Ventilação

#### IVK Ventilação adicional específica em cozinha para habitações

**IVK015** Ud Exaustor para cozinha.
Exaustor com um motor, modelo HP-60 "S&P", acabamento branco, de 120 mm de diâmetro de saída, 300 m³/h de caudal máximo, com selector de velocidade de três posições, duas lâmpadas de 40 W, filtro metálico e comporta anti-retorno, com tramo de ligação de tubo flexível de alumínio a conduta de extracção para evacuação de fumos. Inclusive elementos de fixação.
Inclui: Marcação através de molde. Colocação e fixação. Ligação e verificação do seu correcto funcionamento.
Critério de medição de projecto: Número de unidades previstas, segundo documentação gráfica de Projecto.
Critério de medição de obra: Medir-se-á o número de unidades realmente executadas segundo especificações de Projecto.

| Código | Un | Descrição | Rendimento | Preço | Importância |
|---|---|---|---|---|---|
| mt32cep010aa | Ud | Exaustor com um motor, modelo HP-60 "S&P", acabamento branco, de 120 mm de diâmetro de saída, 300 m³/h de caudal máximo, com selector de velocidade de três posições, duas lâmpadas de 40 W, filtro metálico e comporta anti-retorno, segundo NP EN 60335-1, com elementos de fixação. (material) | 1.000 | 88.94 | 88.94 |
| mt42cme020e | m | Tubo flexível de alumínio natural, de 120 mm de diâmetro, inclusive curvas, derivações, uniões e peças especiais. (material) | 3.000 | 2.76 | 8.28 |
| mo003 | h | Oficial de 1ª electricista. (mão de obra) | 0.216 | 19.73 | 4.26 |
| mo102 | h | Ajudante de electricista. (mão de obra) | 0.216 | 18.70 | 4.04 |
| % | % | Custos directos complementares | 2 % | 105.52 | 2.11 |
|  |  | Custos directos |  |  | 107.63 |
