# Regulador de caudal

- Propriedade do ficheiro: CYPE INGENIEROS, S.A.
- Formato: FIEBDC-3/2002
- Moeda: EUR
- Custos indirectos: 3.00 %
- IVA: 23.00 %

## I Instalações

### IV Ventilação

#### IVM Ventilação mecânica para habitações

**IVM022** Ud Regulador de caudal.
Regulador de caudal de ar constante, modelo RD-80/15 "S&P", para 15 m³/h de caudal e intervalo de pressão estática de 150 a 200 Pa formado por corpo de chapa de aço galvanizado de 80 mm de diâmetro, junta de estanquidade e regulador de plástico.
Inclui: Marcação. Colocação do regulador no interior da conduta.
Critério de medição de projecto: Número de unidades previstas, segundo documentação gráfica de Projecto.
Critério de medição de obra: Medir-se-á o número de unidades realmente executadas segundo especificações de Projecto.

| Código | Un | Descrição | Rendimento | Preço | Importância |
|---|---|---|---|---|---|
| mt42svs250va | Ud | Regulador de caudal de ar constante, modelo RD-80/15 "S&P", para 15 m³/h de caudal e intervalo de pressão estática de 150 a 200 Pa formado por corpo de chapa de aço galvanizado de 80 mm de diâmetro, junta de estanquidade e regulador de plástico. (material) | 1.000 | 17.25 | 17.25 |
| mo011 | h | Oficial de 1ª montador. (mão de obra) | 0.162 | 19.73 | 3.20 |
| mo080 | h | Ajudante de montador. (mão de obra) | 0.162 | 18.74 | 3.04 |
| % | % | Custos directos complementares | 2 % | 23.49 | 0.47 |
|  |  | Custos directos |  |  | 23.96 |
