# Grelha para exteriores

- Propriedade do ficheiro: CYPE INGENIEROS, S.A.
- Formato: FIEBDC-3/2002
- Moeda: EUR
- Custos indirectos: 3.00 %
- IVA: 23.00 %

## I Instalações

### IV Ventilação

#### IVM Ventilação mecânica para habitações

**IVM024** Ud Grelha para exteriores.
Grelha circular de plástico, com lâminas horizontais e verticais fixas, saída de ar perpendicular à grelha, modelo MRJ-250 "S&P", cor branca, para conduta de admissão ou extracção, de 100 mm de diâmetro. Inclusive elementos de fixação.
Inclui: Marcação. Colocação e fixação.
Critério de medição de projecto: Número de unidades previstas, segundo documentação gráfica de Projecto.
Critério de medição de obra: Medir-se-á o número de unidades realmente executadas segundo especificações de Projecto.

| Código | Un | Descrição | Rendimento | Preço | Importância |
|---|---|---|---|---|---|
| mt42svs640ja | Ud | Grelha circular de plástico, com lâminas horizontais e verticais fixas, saída de ar perpendicular à grelha, modelo MRJ-250 "S&P", cor branca, para conduta de admissão ou extracção, de 100 mm de diâmetro, com elementos de fixação. (material) | 1.000 | 18.51 | 18.51 |
| mo011 | h | Oficial de 1ª montador. (mão de obra) | 0.270 | 19.73 | 5.33 |
| mo080 | h | Ajudante de montador. (mão de obra) | 0.270 | 18.74 | 5.06 |
| % | % | Custos directos complementares | 2 % | 28.90 | 0.58 |
|  |  | Custos directos |  |  | 29.48 |
