# Comporta anti-retorno

- Propriedade do ficheiro: CYPE INGENIEROS, S.A.
- Formato: FIEBDC-3/2002
- Moeda: EUR
- Custos indirectos: 3.00 %
- IVA: 23.00 %

## I Instalações

### IV Ventilação

#### IVM Ventilação mecânica para habitações

**IVM027** Ud Comporta anti-retorno.
Comporta anti-retorno, metálica, modelo CAR-80 "S&P", de 80 mm de diâmetro, para impedir a entrada de odores e correntes de ar e impedir fugas de aquecimento quando o extractor não funciona.
Inclui: Marcação. Colocação. Ligação das condutas. Verificação do seu correcto funcionamento.
Critério de medição de projecto: Número de unidades previstas, segundo documentação gráfica de Projecto.
Critério de medição de obra: Medir-se-á o número de unidades realmente executadas segundo especificações de Projecto.

| Código | Un | Descrição | Rendimento | Preço | Importância |
|---|---|---|---|---|---|
| mt32exp030la | Ud | Comporta anti-retorno, metálica, modelo CAR-80 "S&P", de 80 mm de diâmetro. (material) | 1.000 | 10.40 | 10.40 |
| mo011 | h | Oficial de 1ª montador. (mão de obra) | 0.270 | 19.73 | 5.33 |
| mo080 | h | Ajudante de montador. (mão de obra) | 0.270 | 18.74 | 5.06 |
| % | % | Custos directos complementares | 2 % | 20.79 | 0.42 |
|  |  | Custos directos |  |  | 21.21 |
