# Caixa de admissão

- Propriedade do ficheiro: CYPE INGENIEROS, S.A.
- Formato: FIEBDC-3/2002
- Moeda: EUR
- Custos indirectos: 3.00 %
- IVA: 23.00 %

## I Instalações

### IV Ventilação

#### IVM Ventilação mecânica para habitações

**IVM034** Ud Caixa de admissão.
Caixa de extracção composta por ventilador centrífugo, com turbina de pás curvadas para a frente, motor de três velocidades para alimentação monofásica a 230 V e 50 Hz de frequência, com protecção térmica, carcaça exterior de aço galvanizado a quente, interruptor on/off e pressostato, modelo CACB-N 020-1/PI "S&P", de potência nominal 207 W, caudal máximo 1900 m³/h, nível de pressão sonora 42 dBA, com boca de entrada lateral para ligação a conduta de extracção de 355 mm de diâmetro e boca de saída lateral de 355 mm de diâmetro; instalação no extremo exterior da conduta de admissão (boca de admissão). Inclusive acessórios e elementos de fixação.
Inclui: Marcação. Colocação e fixação. Ligação e verificação do seu correcto funcionamento.
Critério de medição de projecto: Número de unidades previstas, segundo documentação gráfica de Projecto.
Critério de medição de obra: Medir-se-á o número de unidades realmente executadas segundo especificações de Projecto.

| Código | Un | Descrição | Rendimento | Preço | Importância |
|---|---|---|---|---|---|
| mt42svs300bj | Ud | Caixa de extracção composta por ventilador centrífugo, com turbina de pás curvadas para a frente, motor de três velocidades para alimentação monofásica a 230 V e 50 Hz de frequência, com protecção térmica, carcaça exterior de aço galvanizado a quente, interruptor on/off e pressostato, modelo CACB-N 020-1/PI "S&P", de potência nominal 207 W, caudal máximo 1900 m³/h, nível de pressão sonora 42 dBA, com boca de entrada lateral para ligação a conduta de extracção de 355 mm de diâmetro e boca de saída lateral de 355 mm de diâmetro. (material) | 1.000 | 1014.00 | 1014.00 |
| mt42svs910A | Ud | Acessórios e elementos de fixação de caixa de extracção, "S&P". (material) | 1.000 | 46.04 | 46.04 |
| mo011 | h | Oficial de 1ª montador. (mão de obra) | 0.216 | 19.73 | 4.26 |
| mo080 | h | Ajudante de montador. (mão de obra) | 0.216 | 18.74 | 4.05 |
| % | % | Custos directos complementares | 2 % | 1068.35 | 21.37 |
|  |  | Custos directos |  |  | 1089.72 |
