# Boca de extracção para ventilação

- Propriedade do ficheiro: CYPE Ingenieros S.A.
- Formato: FIEBDC-3/2016
- Programa: Gerador de preços para construção civil. CYPE Ingenieros, S.A.
- Data: 26/11/2021
- Moeda: EUR
- Custos indirectos: 3 %
- IVA: 23 %

## I Instalações

### IV Ventilação

#### IVA Aberturas para ventilação

**IVA030** Ud Boca de extracção para ventilação.
Boca de extracção, auto-regulável, modelo BAR 60 "S&P", caudal máximo 16,7 l/s, isolamento acústico de 56 dBA formada por grelha, corpo de plástico cor branca de 170 mm de diâmetro exterior com pescoço de união de 125 mm de diâmetro e regulador de plástico. Inclusive elementos de fixação.
Inclui: Marcação. Montagem. Colocação e fixação do elemento à conduta de extracção.
Critério de medição de projecto: Número de unidades previstas, segundo documentação gráfica de Projecto.
Critério de medição de obra: Medir-se-á o número de unidades realmente executadas segundo especificações de Projecto.

| Código | Un | Descrição | Rendimento | Preço | Importância |
|---|---|---|---|---|---|
| mt42svs210dhda | Ud | Boca de extracção, auto-regulável, modelo BAR 60 "S&P", caudal máximo 16,7 l/s, isolamento acústico de 56 dBA formada por grelha, corpo de plástico cor branca de 170 mm de diâmetro exterior com pescoço de união de 125 mm de diâmetro e regulador de plástico, para colocar em paredes ou tectos de locais húmidos (cozinha), no início da conduta de extracção, com elementos de fixação. (material) | 1 | 12.1 | 12.100 |
| mo011 | h | Oficial de 1ª montador. (mão de obra) | 0.162 | 19.73 | 3.196 |
| mo080 | h | Ajudante de montador. (mão de obra) | 0.162 | 18.74 | 3.036 |
| % | % | Custos directos complementares | 2 % | 18.332 | 0.367 |
|  |  | Custos directos |  |  | 18.699 |

## Recursos

**mt42svs210dhda** Ud Boca de extracção
Dados técnicos: Custo energético 3.737 MJ; Emissão de CO2 0.255 kg
Resíduos:
- embalagem: re150101 Embalagens de papel e cartão. (componente de resíduo); rendimento 0.09 kg; Código LER 15 01 01; Massa do elemento 1 kg; Volume 0.001333 m3
- embalagem: re170203 Plástico. (componente de resíduo); rendimento 0.045 kg; Código LER 17 02 03; Massa do elemento 1 kg; Volume 0.001667 m3
