# Exaustor para cozinha

- Propriedade do ficheiro: CYPE Ingenieros S.A.
- Formato: FIEBDC-3/2016
- Programa: Gerador de preços para construção civil. CYPE Ingenieros, S.A.
- Data: 26/11/2021
- Moeda: EUR
- Custos indirectos: 3 %
- IVA: 23 %

## I Instalações

### IV Ventilação

#### IVK Ventilação adicional específica em cozinha para habitações

**IVK015** Ud Exaustor para cozinha.
Exaustor com um motor, modelo HP-60 "S&P", acabamento branco, de 120 mm de diâmetro de saída, 300 m³/h de caudal máximo, com selector de velocidade de três posições, duas lâmpadas de 40 W, filtro metálico e comporta anti-retorno, com tramo de ligação de tubo flexível de alumínio a conduta de extracção para evacuação de fumos. Inclusive elementos de fixação.
Inclui: Marcação através de molde. Colocação e fixação. Ligação e verificação do seu correcto funcionamento.
Critério de medição de projecto: Número de unidades previstas, segundo documentação gráfica de Projecto.
Critério de medição de obra: Medir-se-á o número de unidades realmente executadas segundo especificações de Projecto.

| Código | Un | Descrição | Rendimento | Preço | Importância |
|---|---|---|---|---|---|
| mt32cep010aa | Ud | Exaustor com um motor, modelo HP-60 "S&P", acabamento branco, de 120 mm de diâmetro de saída, 300 m³/h de caudal máximo, com selector de velocidade de três posições, duas lâmpadas de 40 W, filtro metálico e comporta anti-retorno, segundo NP EN 60335-1, com elementos de fixação. (material) | 1 | 88.94 | 88.940 |
| mt42cme020e | m | Tubo flexível de alumínio natural, de 120 mm de diâmetro, inclusive curvas, derivações, uniões e peças especiais. (material) | 3 | 2.76 | 8.280 |
| mo003 | h | Oficial de 1ª electricista. (mão de obra) | 0.216 | 19.73 | 4.262 |
| mo102 | h | Ajudante de electricista. (mão de obra) | 0.216 | 18.7 | 4.039 |
| % | % | Custos directos complementares | 2 % | 105.521 | 2.110 |
|  |  | Custos directos |  |  | 107.631 |

Resíduos:
- colocação: mt42cme020e Tubo flexível de alumínio natural, de 120 mm de diâmetro, inclusive curvas, derivações, uniões e peças especiais; factor de resíduo 0.048

## Recursos

**mt32cep010aa** Ud Exaustor com um motor
Dados técnicos: Custo energético 222.439 MJ; Emissão de CO2 9.587 kg
Resíduos:
- embalagem: re150101 Embalagens de papel e cartão. (componente de resíduo); rendimento 1 kg; Código LER 15 01 01; Massa do elemento 1 kg; Volume 0.001333 m3
- embalagem: re170604 Materiais de isolamento não abrangidos em 17 06 01 e 17 06 03. (componente de resíduo); rendimento 0.05 kg; Código LER 17 06 04; Massa do elemento 1 kg; Volume 0.001667 m3

**mt42cme020e** m Tubo flexível de alumínio natural, de 120 mm de diâmetro, inclusive curvas, derivações, uniões e peças especiais
Dados técnicos: Custo energético 214.750 MJ; Emissão de CO2 5.644 kg; Código LER 17 04 02; Massa do elemento 0.509 kg; Volume 0.000339 m3
Resíduos:
- embalagem: re170203 Plástico. (componente de resíduo); rendimento 0.005 kg; Código LER 17 02 03; Massa do elemento 1 kg; Volume 0.001667 m3
