# Regulador de caudal

- Propriedade do ficheiro: CYPE Ingenieros S.A.
- Formato: FIEBDC-3/2016
- Programa: Gerador de preços para construção civil. CYPE Ingenieros, S.A.
- Data: 26/11/2021
- Moeda: EUR
- Custos indirectos: 3 %
- IVA: 23 %

## I Instalações

### IV Ventilação

#### IVM Ventilação mecânica para habitações

**IVM022** Ud Regulador de caudal.
Regulador de caudal de ar constante, modelo RD-80/15 "S&P", para 15 m³/h de caudal e intervalo de pressão estática de 150 a 200 Pa formado por corpo de chapa de aço galvanizado de 80 mm de diâmetro, junta de estanquidade e regulador de plástico.
Inclui: Marcação. Colocação do regulador no interior da conduta.
Critério de medição de projecto: Número de unidades previstas, segundo documentação gráfica de Projecto.
Critério de medição de obra: Medir-se-á o número de unidades realmente executadas segundo especificações de Projecto.

| Código | Un | Descrição | Rendimento | Preço | Importância |
|---|---|---|---|---|---|
| mt42svs250va | Ud | Regulador de caudal de ar constante, modelo RD-80/15 "S&P", para 15 m³/h de caudal e intervalo de pressão estática de 150 a 200 Pa formado por corpo de chapa de aço galvanizado de 80 mm de diâmetro, junta de estanquidade e regulador de plástico. (material) | 1 | 17.25 | 17.250 |
| mo011 | h | Oficial de 1ª montador. (mão de obra) | 0.162 | 19.73 | 3.196 |
| mo080 | h | Ajudante de montador. (mão de obra) | 0.162 | 18.74 | 3.036 |
| % | % | Custos directos complementares | 2 % | 23.482 | 0.470 |
|  |  | Custos directos |  |  | 23.952 |

## Recursos

**mt42svs250va** Ud Regulador de caudal de ar constante
Dados técnicos: Custo energético 34.797 MJ; Emissão de CO2 2.381 kg
Resíduos:
- embalagem: re150101 Embalagens de papel e cartão. (componente de resíduo); rendimento 0.09 kg; Código LER 15 01 01; Massa do elemento 1 kg; Volume 0.001333 m3
- embalagem: re170203 Plástico. (componente de resíduo); rendimento 0.045 kg; Código LER 17 02 03; Massa do elemento 1 kg; Volume 0.001667 m3
