# Comporta anti-retorno

- Propriedade do ficheiro: CYPE Ingenieros S.A.
- Formato: FIEBDC-3/2016
- Programa: Gerador de preços para construção civil. CYPE Ingenieros, S.A.
- Data: 26/11/2021
- Moeda: EUR
- Custos indirectos: 3 %
- IVA: 23 %

## I Instalações

### IV Ventilação

#### IVM Ventilação mecânica para habitações

**IVM027** Ud Comporta anti-retorno.
Comporta anti-retorno, metálica, modelo CAR-80 "S&P", de 80 mm de diâmetro, para impedir a entrada de odores e correntes de ar e impedir fugas de aquecimento quando o extractor não funciona.
Inclui: Marcação. Colocação. Ligação das condutas. Verificação do seu correcto funcionamento.
Critério de medição de projecto: Número de unidades previstas, segundo documentação gráfica de Projecto.
Critério de medição de obra: Medir-se-á o número de unidades realmente executadas segundo especificações de Projecto.

| Código | Un | Descrição | Rendimento | Preço | Importância |
|---|---|---|---|---|---|
| mt32exp030la | Ud | Comporta anti-retorno, metálica, modelo CAR-80 "S&P", de 80 mm de diâmetro. (material) | 1 | 10.4 | 10.400 |
| mo011 | h | Oficial de 1ª montador. (mão de obra) | 0.27 | 19.73 | 5.327 |
| mo080 | h | Ajudante de montador. (mão de obra) | 0.27 | 18.74 | 5.060 |
| % | % | Custos directos complementares | 2 % | 20.787 | 0.416 |
|  |  | Custos directos |  |  | 21.203 |

## Recursos

**mt32exp030la** Ud Comporta anti-retorno, metálica, modelo CAR-80 "S&P", de 80 mm de diâmetro
Dados técnicos: Custo energético 3.737 MJ; Emissão de CO2 0.255 kg
Resíduos:
- embalagem: re150101 Embalagens de papel e cartão. (componente de resíduo); rendimento 0.09 kg; Código LER 15 01 01; Massa do elemento 1 kg; Volume 0.001333 m3
- embalagem: re170203 Plástico. (componente de resíduo); rendimento 0.045 kg; Código LER 17 02 03; Massa do elemento 1 kg; Volume 0.001667 m3
