# Grupo de ventilação para instalação individual

- Propriedade do ficheiro: CYPE Ingenieros S.A.
- Formato: FIEBDC-3/2016
- Programa: Gerador de preços para construção civil. CYPE Ingenieros, S.A.
- Data: 26/11/2021
- Moeda: EUR
- Custos indirectos: 3 %
- IVA: 23 %

## I Instalações

### IV Ventilação

#### IVM Ventilação mecânica para habitações

**IVM031** Ud Grupo de ventilação para instalação individual.
Grupo de ventilação composto por ventilador centrífugo, com motor de duas velocidades para alimentação monofásica a 230 V e 50 Hz de frequência, com protecção térmica, carcaça exterior de plástico e caixa de bornes com condensador, modelo Hydra2-HA "S&P", de potência nominal 65 W, caudal máximo 265 m³/h, com cinco bocas de entrada laterais, quatro para ligação a condutas de extracção de 80 mm de diâmetro e uma para ligação a conduta de extracção de 125 mm de diâmetro e boca de saída superior de 125 mm de diâmetro. Inclusive elementos de fixação.
Inclui: Marcação. Colocação e fixação do grupo. Ligação à rede eléctrica. Ligação das condutas. Verificação do seu correcto funcionamento.
Critério de medição de projecto: Número de unidades previstas, segundo documentação gráfica de Projecto.
Critério de medição de obra: Medir-se-á o número de unidades realmente executadas segundo especificações de Projecto.

| Código | Un | Descrição | Rendimento | Preço | Importância |
|---|---|---|---|---|---|
| mt42svs360b | Ud | Grupo de ventilação composto por ventilador centrífugo, com motor de duas velocidades para alimentação monofásica a 230 V e 50 Hz de frequência, com protecção térmica, carcaça exterior de plástico e caixa de bornes com condensador, modelo Hydra2-HA "S&P", de potência nominal 65 W, caudal máximo 265 m³/h, com cinco bocas de entrada laterais, quatro para ligação a condutas de extracção de 80 mm de diâmetro e uma para ligação a conduta de extracção de 125 mm de diâmetro e boca de saída superior de 125 mm de diâmetro, com elementos de fixação. (material) | 1 | 205.02 | 205.020 |
| mo011 | h | Oficial de 1ª montador. (mão de obra) | 0.216 | 19.73 | 4.262 |
| mo080 | h | Ajudante de montador. (mão de obra) | 0.216 | 18.74 | 4.048 |
| % | % | Custos directos complementares | 2 % | 213.330 | 4.267 |
|  |  | Custos directos |  |  | 217.597 |

## Recursos

**mt42svs360b** Ud Grupo de ventilação composto por ventilador centrífugo
Dados técnicos: Custo energético 7.474 MJ; Emissão de CO2 0.509 kg
Resíduos:
- embalagem: re150101 Embalagens de papel e cartão. (componente de resíduo); rendimento 0.18 kg; Código LER 15 01 01; Massa do elemento 1 kg; Volume 0.001333 m3
- embalagem: re170203 Plástico. (componente de resíduo); rendimento 0.09 kg; Código LER 17 02 03; Massa do elemento 1 kg; Volume 0.001667 m3
