# Silenciador para conduta

- Propriedade do ficheiro: CYPE Ingenieros S.A.
- Formato: FIEBDC-3/2016
- Programa: Gerador de preços para construção civil. CYPE Ingenieros, S.A.
- Data: 26/11/2021
- Moeda: EUR
- Custos indirectos: 3 %
- IVA: 23 %

## I Instalações

### IV Ventilação

#### IVM Ventilação mecânica para habitações

**IVM085** Ud Silenciador para conduta.
Silenciador cilíndrico de chapa de aço galvanizado, modelo SIL 125 "S&P", de diâmetro nominal 125 mm e 900 mm de comprimento, com material absorvente de lã de rocha não combustível segundo DIN 4102 A2, sob chapa perfurada interior (com véu de seda de vidro) de 60 mm de espessura. Inclusive acessórios de montagem e elementos de fixação.
Inclui: Marcação. Colocação e fixação. Verificação do seu correcto funcionamento.
Critério de medição de projecto: Número de unidades previstas, segundo documentação gráfica de Projecto.
Critério de medição de obra: Medir-se-á o número de unidades realmente executadas segundo especificações de Projecto.

| Código | Un | Descrição | Rendimento | Preço | Importância |
|---|---|---|---|---|---|
| mt42vsp100lq | Ud | Silenciador cilíndrico de chapa de aço galvanizado, modelo SIL 125 "S&P", de diâmetro nominal 125 mm e 900 mm de comprimento, com material absorvente de lã de rocha não combustível segundo DIN 4102 A2, sob chapa perfurada interior (com véu de seda de vidro) de 60 mm de espessura. (material) | 1 | 98.43 | 98.430 |
| mo005 | h | Oficial de 1ª instalador de ar condicionado. (mão de obra) | 0.224 | 19.73 | 4.420 |
| mo104 | h | Ajudante de instalador de ar condicionado. (mão de obra) | 0.224 | 18.7 | 4.189 |
| % | % | Custos directos complementares | 2 % | 107.039 | 2.141 |
|  |  | Custos directos |  |  | 109.180 |

## Recursos

**mt42vsp100lq** Ud Silenciador cilíndrico de chapa de aço galvanizado
Dados técnicos: Custo energético 354.388 MJ; Emissão de CO2 22.782 kg
Resíduos:
- embalagem: re150101 Embalagens de papel e cartão. (componente de resíduo); rendimento 0.128 kg; Código LER 15 01 01; Massa do elemento 1 kg; Volume 0.001333 m3
- embalagem: re170203 Plástico. (componente de resíduo); rendimento 0.064 kg; Código LER 17 02 03; Massa do elemento 1 kg; Volume 0.001667 m3
