# Conduta flexível de PVC/poliéster

- Propriedade do ficheiro: CYPE Ingenieros S.A.
- Formato: FIEBDC-3/2016
- Programa: Gerador de preços para construção civil. CYPE Ingenieros, S.A.
- Data: 26/11/2021
- Moeda: EUR
- Custos indirectos: 3 %
- IVA: 23 %

## I Instalações

### IV Ventilação

#### IVV Condutas de admissão e extracção para ventilação

**IVV300** m Conduta flexível de PVC/poliéster.
Conduta de ventilação, formada por tubo flexível de PVC, poliéster e cabo de aço em espiral, modelo GPX-125 6M "S&P", de 125 mm de diâmetro. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42sfp420k | Ud | Material auxiliar para montagem e fixação das condutas flexíveis de PVC/poliéster, modelo GPX-125 6M "S&P", de 125 mm de diâmetro. (material) | 1 | 0.31 | 0.310 |
| mt42sfp020kc | m | Tubo flexível de PVC, poliéster e cabo de aço em espiral, modelo GPX-125 6M "S&P", de 125 mm de diâmetro, com o preço incrementado em 10% relativamente a acessórios e peças especiais. (material) | 1 | 6.74 | 6.740 |
| mo011 | h | Oficial de 1ª montador. (mão de obra) | 0.106 | 19.73 | 2.091 |
| mo080 | h | Ajudante de montador. (mão de obra) | 0.053 | 18.74 | 0.993 |
| % | % | Custos directos complementares | 2 % | 10.134 | 0.203 |
|  |  | Custos directos |  |  | 10.337 |
